# Asphaltdeckensanierung Pritzwalk, Meyenburger Tor
Angebotsaufforderung (GAEB DA XML 3.3, DA83)
Projekt: B-26-02
Währung: EUR
Erstellt mit: GXML Toolbox V3.3 R20131118/ GXML Toolbox V3.3 R20201215, GAEB-Online 2021, 27.03.2026

## B-26-02 Asphaltdeckensanierung Pritzwalk, Meyenburger Tor

*Hinweis: Pritzwalk, Meyenburger Tor*
Asphaltdeckensanierung In Pritzwalk, Meyenburger Tor

### 01 Baustelleneinrichtung

#### 01.01 Baustelle einrichten

**01.01.010 Baustelle einrichten**
Baustelle, mit zur Ausführung der Leistung benötigten Geräte, einrichte und vorhalten, Einrichtungsfläche begrenzt vorhanden in Nebenflächen
Menge: 1,000 psch

**01.01.020 Baustelle räumen**
Baustele nach Beendigung der Arbeiten komplett beräumen
Menge: 1,000 psch

### 02 Verkehrssicherung

#### 02.01 Verkehrssicherung

**02.01.010 Verkehrsrechtliche Anordnungen einholen**
Verkehrsrechtliche Anordnungen vom Landesbetrieb und der Stadt Pk einholeninkl. Übernahme des Gebührenbescheides vom Landesbetrieb
Menge: 1,000 psch

**02.01.020 Absperrung gemäß RSA 21 BI/15 gemäß Anlage**
Absperrung gemäß RSA 21 BI/15 gemäß Anlage inkl. aller Nebenleistungen und Vorhaltung aufstellen und betreiben
Menge: 1,000 psch

**02.01.030 Schraffenzau rot-weiß liefern und aufstellen**
Schraffenzaun rot weiß h=1,00m liefern, aufstellen, für die Bauzeit vorhalten und nach Beendigung der Arbeiten wieder räumen
Menge: 100,000 m

**02.01.040 Großtafeln auf Bundesstraße teilweise kurzfristig demarkieren**
Großtafeln  an der B 103 teilweise kurzfristig demarkieren gem. Anlage, Demarkierung durch mechanische Vorrichtung für die Bauzeit
Menge: 4,000 St

**02.01.050 Absperrung gemäß RSA 21 C I/3 auf B103 gemäß Anlage**
Absperrung gemäß RSA 21 BC I/3 gemäß Anlage und Baubeschreibung aufstellen für die Bauzeit vorhalten und nach Beendigung wieder räumen
Menge: 1,000 psch

**02.01.060 Ampelanlage auf Bundeststraße**
*** Bedarfsposition mit GB
Ampelanlage angelehnt an Regelplan B I/5 auf Bundesstraße inkl. Temporeduzierung für die Dauer von 2 Tagen ( BE- fläche für Walzenzüge und Wasserwagen) inkl. aufstellen, vorhalten und Rückbau
Menge: 1,000 St

### 03 Asphaltbauweisen

#### 03.01 Asphaltbauweisen

**03.01.010 Asphaltbefestigung Schneiden, d=4cm**
Asphaltbefestigung geradlinig trenn d=bis 4 cm, Schnittgut übernehmen
Menge: 100,000 m

**03.01.020 Asphaltbefestigung Schneiden, d=6cm**
Asphaltbefestigung geradlinig trenn d=bis 6 cm, Schnittgut übernehmen
Menge: 50,000 m

**03.01.030 Asphalt fräsen, d=4cm**
Asphaltdeckschicht d=4cm (100kg/m2) bis auf darunterliegende Schicht abfräsen, verbleibende Reste sind durch einen2. Fräsgang zu entfernen, Fräsgut verbleibt im besitz des AG und wird auf einen Abladeort des AG, bis 5km Entfernung, durch AN verbracht
Menge: 5500,000 m2

**03.01.040 Asphaltbinderschicht fräsen d=6cm**
wie Vorposition, jedoch Asbhaltbinderschicht in Teilflächen, Frästiefe bis 6cm
Menge: 1500,000 m2

**03.01 Fräsflächen reinigen, vor Asphaltdecke**
Fräsflächen mit Hochdruck- Besenwagen reinigen, aufgenommenes Fräsgut ist bauseits zu entsorgen
Menge: 5500,000 m2

**03.01.060 Fräsflächen reinigen, vor Asphaltbinder**
Fräsflächen in Teilflächen mit Hochdruck- Besenwagen reinigen, aufgenommenes Fräsgut ist bauseits zu entsorgen
Menge: 1500,000 m2

**03.01.070 Bituminöse Emulsion vor Asphaltdecke**
Bituminöse Emulsion C 40B5-S fachgerecht heiß aufsprühen, Unterlage: Asphaltfräsfläche 400g/m2
Menge: 5500,000 m2

**03.01.080 Bituminöse Emulsion vor Asphaltbinder**
Bituminöse Emulsion C 40B5-S  in Teilflächen  fachgerecht heiß aufsprühen, Unterlage: Asphaltfräsfläche 400g/m2
Menge: 1500,000 m2

**03.01.090 Asphaltbinderschicht AC 16BS d=6cm einbauen**
Asphaltbinderschicht d=6cm AC 16 BS, Bindemittel 25/55-55A fachgerecht in Teilflächen einbauen, 150kg/ m2, Mischgut mit max.20% Granulat
Menge: 1500,000 m2

**03.01.100 Asphalteckschicht AC 11 DN d=4cm**
Asphaltdeckschicht AC 11 DN, d=4cm, Bindemittel 50/70 fachgerecht einbauen, 150 kg/m2, Verwendung von bis zu 25% Asphaltgranulat 0/8 zulässig, Einbau in Staffelbauweise vorgeschrieben
Menge: 5500,000 m2

**03.01.110 Mehreinbau Asphaltdeckschicht**
Mehreinbau  Asphaltdeckschicht der Vorposition, Abrechnung gem.Nachweis Wiegenoten
Menge: 28,000 to

**03.01.120 Abstumpfungsmaßnahmen durchführen**
Abstumpfungsmaßnahmen fachgerecht durchführen, bit. Lieferkörnung 1/3, , 1kg/m2
Menge: 5500,000 m2

**03.01.130 Anschlußfugen herstellen**
Anschlußfugen an Bestandsasphalt fachgerecht gemäß ZTV-Fug herstellen, Fugenspalttiefe=4cm, Fugenspaltbreite=1cm, mit heiß verarbeitbarer Fugenmasse N2 einschließlich zugehörigen und zuvor aufgetragenen Voranstrichmittel
Menge: 100,000 m

**03.01.140 Fugen an Bordsteinen und Wasserläufen**
Fugen an Wasserläufen und Bordsteinen fachgerecht gemäß ZTV-Fug herstellen, Fugenspalttiefe=4cm, Fugenspaltbreite=1cm,mit heiß verarbeitbarer Fugenmasse N2einschließlich zugehörigen und zuvor aufgetragenen Voranstrichmittel
Menge: 350,000 m

**03.01.150 Randabdichtung herstellen**
Randabdichtung herstellen, Flankenfläche des hochliegenden Randes der Asphaltdeckschicht mit heiß aufzubringenden bitum. Emulsion 25/25-55A fachgerecht versiegeln, 40g/m/cm Schichtdicke, Dicke der abzudichtenden Asphaltschicht: 4cm
Menge: 750,000 m

**03.01.160 Schachtabdeckung anpassen**
Schachtabdeckungen vor dem Fräsen der Deckschicht ausbauen und seitlich lagern inkl. aller Nebenarbeiten, vor Einbau der Deckschicht Schachtabdeckung auflegen und nach Deckeneinbau mittels hydr.Schachtziehgerät, Schlauchschalung und Vergußmörtel auf Deckenhöhe ziehen, Fuge bitum. vergießen
Menge: 3,000 St

**03.01.170 Wasserschieberkappe regulieren**
Wasserschieberkappe aus Guß bis 15 cm vor Fräsen der Deckschicht freilegen und vor Asphaltdeckeneinbau fachgerecht regulieren
Menge: 2,000 St

**03.01.180 Hydrant regulieren**
Hydrantenkappe aus Guß  vor Fräsen der Deckschicht freilegen und vor Asphaltdeckeneinbau fachgerecht regulieren
Menge: 1,000 St

### 04 Sonstiges

#### 04.01 Sonstiges

**04.01.010 Bordsteine regulieren**
Betonbordsteine bis 15/30 punktuell aufnehmen und höhen- und fluchgerecht wieder in zu liefernden Beton C 20/25 0/8 fachgerecht einbauen inkl. aller erforderlichen Erd-, Abbruch- und Nebenarbeiten
Menge: 10,000 m

**04.01.020 Fahrbahnkante freilegen**
Seitenstreifen der Asphaltkante vor dem Fräsen der Asphaltdeckschicht freilegen und seitlich lagern, nach Asphalteinbau und Versiegelung Seitenstreifen profilgerecht andecken und nachsäen, fehlendes Material nachliefern
Menge: 750,000 m

**04.01.030 Fahrbahnreinigung vor Fahrbahnmarkierung**
Asphaltdecke  mit Hochdruck- Besenwagen vor Markierungsarbeiten reinigen, aufgenommenes Fräsgut ist bauseits zu entsorgen
Menge: 5500,000 m2

**04.01.040 Längsmarkierung Typ II**
Bestand  der Längsmarkierung Typ II im Vorwege aufmessen ( dokumentieren ) und nach Beendigung des Deckeneinbaues wieder herstellen, Längsmarkierung Typ II, Strichbreite: 12cm, Art: Kaltplastik mit grober Nachstreuung, teilweise unterbrochen, Strich- Lücke 1 zu 1 und Vollmarkierung,abgerechnet wird der markierte Strich, inkl. aller notwendigen Vorleistungen: Reinigung, Trocknung und Vormarkierung
Menge: 1600,000 m

**04.01.050 Quermarkierung Typ II**
Bestand  der Quermarkierung Typ II im Vorwege aufmessen ( dokumentieren ) und nach Beendigung des Deckeneinbaues wieder herstellen, Quermarkierungmarkierung Typ II, Strichbreite: 12cm, Art: Kaltplastik mit grober Nachstreuung, teilweise unterbrochen, Strich- Lücke 1 zu 1 und Vollmarkierung,abgerechnet wird der markierte Strich, inkl. aller notwendigen Vorleistungen: Reinigung, Trocknung und Vormarkierung
Menge: 75,000 m

**04.01.060 Schraffierung aus Kaltplastik**
Bestand  der Schraffierung im Vorwege aufmessen ( dokumentieren ) und nach Beendigung des Deckeneinbaues wieder herstellen,Schraffierung Typ II, Strichbreite: 50cm, Art: Kaltplastik mit grober Nachstreuung, teilweise unterbrochen, Strich- Lücke 1 zu 1 und Vollmarkierung,abgerechnet wird der markierte Strich, inkl. aller notwendigen Vorleistungen: Reinigung, Trocknung und Vormarkierung
Menge: 110,000 m

**04.01.070 Pfeil geradeaus**
Bestand  der Pfeile  im Vorwege aufmessen ( dokumentieren ) und nach Beendigung des Deckeneinbaues wieder herstellen,Pfeil geradeaus  Typ II, Länge: 5,00m, Art: Kaltplastik mit grober Nachstreuung, teilweise unterbrochen, Strich- Lücke 1 zu 1 und Vollmarkierung,abgerechnet wird der markierte Strich, inkl. aller notwendigen Vorleistungen: Reinigung, Trocknung und Vormarkierung
Menge: 3,000 St

**04.01.080 Pfeil geradeaus mit Abbieger**
Bestand  der Pfeile  im Vorwege aufmessen ( dokumentieren ) und nach Beendigung des Deckeneinbaues wieder herstellen,Pfeil geradeaus  mit Abbieger Typ II, Länge: 5,00m, Art: Kaltplastik mit grober Nachstreuung, teilweise unterbrochen, Strich- Lücke 1 zu 1 und Vollmarkierung,abgerechnet wird der markierte Strich, inkl. aller notwendigen Vorleistungen: Reinigung, Trocknung und Vormarkierung
Menge: 2,000 St

**04.01.090 Pfeil Abbieger**
Bestand  der Pfeile  im Vorwege aufmessen ( dokumentieren ) und nach Beendigung des Deckeneinbaues wieder herstellen,Pfeil  Abbieger Typ II, Länge: 5,00m, Art: Kaltplastik mit grober Nachstreuung, teilweise unterbrochen, Strich- Lücke 1 zu 1 und Vollmarkierung,abgerechnet wird der markierte Strich, inkl. aller notwendigen Vorleistungen: Reinigung, Trocknung und Vormarkierung
Menge: 4,000 St
